# Dachsanierung Elmshorn-Ramskamp
Angebotsaufforderung (GAEB 90, DA83)
Vergabenummer: V-2555-01
Eröffnung: 09.03.26 10:00
Ende der Zuschlagsfrist: 30.04.26
Währung: EUR
Auftraggeber: Autobahn GmbH des Bundes

## Dachsanierung Elmshorn-Ramskamp
Datum: 16.04.26

*Hinweis*
Allgemeine Vorbemerkungen:
Bei der Baumaßnahme handelt es sich um die Sanierung
eines Einfamilienhauses, auf dem Gelände der
Autobahnmeisterei Elmshorn.
Das Haus befindet sich am:
Ramskamp 97, 25337 Elmshorn
Die Baustelle ist über diese Straße, eine
Hauptverkehrsstraße, auch mit Schwerlastverkehr / LKW
erreichbar.
Es ist geplant, das Dach inkl. Dacheindeckung und
Dämmung zu erneuern.
Die im Altbestand vorhandene Dämmung wurde bereits,
nach Marderschaden, entfernt und weitestgehend
entsorgt.
Abschlagsrechnungen werden zu 90% ausbezahlt.
Von der Schlussrechnung wird ein Sicherheitseinbehalt
in Höhe von 5% zurück
behalten, der gegen eine unbefritete Bürgschaft
abgelöst werden kann.
Bautagesberichte sind arbeitstäglich zu führen und der
Bauleitung unaufgefordert
spätestens jeweils zum Wochenende zu übergeben.
Für die dem eigenen Gewerk zugehörige
Baustelleneinrichtung ist selbst zu
sorgen.

*Hinweis*
Gebäudekenndaten:
Es handelt sich bei der Bestandsimmobilie um eine
massiv gebautes, eingeschossiges Wohnhaus mit
Satteldach und Vollkeller.
Gebäudeabmessungen:
Gebäudelänge  ca. 12,21 m
Gebäudebreite  ca. 11,59 m
Gebäudehöhe:  ca. 7,65 m
Keller:  ca. 1,90 m unter Gelände

*Hinweis*
Termine

geplante Termine:
Beginn der Baustelle:  04.2026
Beginn der Dacharbeiten:  04.2026
Ausführungsende gesamt:  06.2026

*Hinweis*
Bauablauf:
Es ist geplant ausschließlich ein Unternehmen mit der
Ausführung
der in diesem LV beschriebenen Leistungen zu
beauftragen.
Weitere Gewerke befinden sich nicht auf der Baustelle.

*Hinweis*
1.
Die nachfolgend ausgeschriebenen Leistungen verstehen
sich als
Leistungsumfang für ein EFH.
Energiestandard: gem. aktuellem GEG

2.
Die erforderlichen Kleineisenteile wie Winkel, Bolzen
usw. sind grundsätzlich in verzinkter Ausführung zu
verwenden.

3.
Es dürfen nur schadstoffreie und ungiftige Materialien
verwendet werden. Ggfs. sind Produktionsbeschreibungen
etc. beizubringen.

4.
Statische Berechnungen
Eine statische Berechnung erfolgt nicht.

5.
Die Gebäudehülle ist Luftdicht herzustellen.
Bauteilfugen, Dampfsperren etc. sind
vollfugig zu verschließen. Bei einer
Luftdichtheitsprüfung (Blower-Door-Test)
auftretende Fehlstellen sind vom AN nachzuarbeiten,
damit verbundene
Wiederholungsmessungen gehen zu Lasten des AN.

### Titel 01 BAUSTELLENEINRICHTUNG

#### Titel 01.01 EINRICHTUNG

**01.01.0010 Baustelleneinrichtung**
Baustelleneinrichtung für die nachfolgend beschriebenen
Bauarbeiten
einschl. Schutz der Bestandsvegetation aus
Wegeplatten, als Schutzbelag und Lastverteiler
zum befahren der Auffahrt mit LKW nach Wahl AN,
verlegen, vorhalten, entfernen und abfahren.
einschl. ggf. erforderlichen Witterungsschutz während
der Dacharbeiten.
Inkl. ggf, erforderlicher Rollgerüste etc. zur
Ausdämmung der Bereiche bis in den First.
Menge: 1,000 Psch

**01.01.0020 Bautoilette**
Liefern und vorhalten einer Bautoilette über die
gesamte Dauer der Bauzeit. Zur Nutzung aller an der
Baustelle tätigen Gewerke, auch über die Dauer der
Rohbauarbeiten hinaus. Inkl. notwendiger Entleerung,
wöchentlicher Reinigung und späterem Abtransport.
Vorhaltedauer: ca. 6 Woche
Abrechnung: nach Wochen, ohne Mindestvorhaltezeit.
Menge: 6,000 Wo

#### Titel 01.02 GERÜSTARBEITEN

**01.02.0010 Arbeits- und Schutzgerüst**
Liefern und vorhalten eines Arbeitsgerüstes für die
eigenen Arbeiten,
nachfolgend: Rückbauarbeiten Dach, Neueindeckung
Fassadengerüst Gerüstklasse 3
W06, Belagsbreite 60 cm,
für eine Nennlast von 2 KN/ m²
aufzubauen und vorzuhalten.
genutzte Gerüstlage: oberste
einschl.  ggf. erforderliche Konsolausleger,
einschließlich erforderlicher Leitergänge, mindestens
2,
unmittelbar nach Arbeitsende wieder Rückzubauen,
Abmessungen Haus: ca. 12,21 x 11,59m, zzgl.
Dachüberstände
Einschnitt: ca. 7,38 x 3,13m
Traufhöhe ca. 3,30 m
Traufe Einschnitt: ca. 5,20 m
Firsthöhe ca. 7,65 m  (Später ca. 7,85)
Ein Kellerabgang ist zu überbauen,
Der Eingang ist zu überbauen.
komplett liefern und für die eigenen Arbeiten vorhalten
für die Dauer der Bauzeit,
geschätzt ca. 6-8 Wochen
Menge: 1,000 Psch

**01.02.0020 Dachdeckerfang**
Zulage zu zuvor beschriebenem Arbeitsgerüst, für den
Ausbau als Dachdeckerfganggerüst
mit Schutznetz umlaufend am Dachrandbereich.
Menge: 58,000 m

### Titel 02 ABBRUCHARBEITEN

#### Titel 02.01 Dachfläche

*Hinweis*
Zu den nachfolgenden Rückbauarbeiten sind sptestens zur
Abrechnung entsorgungsnachweise beizubringen. Das gilt
im Speziellen für schadstoffhaltige Baustoffe.

**02.01.0010 Rückbau der vorhandenen Blitzschutzanlage**
Rückbau der vorhandenen Blitzschutzanlage an
First und Ortgang
inkl. aller Befestigungselemente
einschl. Fangstangen
einschl. fachgerechter Entsorgung
Menge: 1,000 Psch

**02.01.0020 Rückbau der vorhandenen Dachfläche**
Rückbau der vorhandenen Dachfläche aus
Betondachsteine, Braas, Doppel-S auf Dachfläche
verlegt,
einschl. Pappdocken
einschl. Lattung
einschl. Formziegel, Ortgang und Traufe
einschl. Dachdurchführung (1 St.)
Solarthermiedurchführungen  (2 St.)
Dachfläche verlegt ca. 1970,
einschl. fachgerechter Entsorgung
Die Dachfläche ist fertig für nachfolgend zu verlegende
Aufsparrendämmung herzurichten. Nägel etc. sind im Zuge
der Rückbauarbeiten zu entfernen.
Die vorhandene Solaranlage (2 Paneele) ist von einer
örtlichen Heizungsfirma zu demontieren, später auf de
neuen Dachfläche wieder zu montieren.
Menge: 165,000 m2

**02.01.0030 Rückbau der vorhanden Dachrinne**
Rückbau der vorhanden Dachrinne aus Zink, einschl.
Rinnenhaltern
Nackenblech aus Zink und Traufbohle als Keilbohle aus
NH, 100/40,
einschl. Schrägrohr und Rohrbögen, DN 100
einschl. Insektenschutzgitter aus Kunststoff
komplett einschl. fachgerechter Entsorgung
Menge: 26,000 m

**02.01.0040 Rückbau der Schornsteinkopfabdeckung**
Rückbau der vorhandenen Schornsteinkopfabdeckung aus
Zinkblech
Abmessungen b/l: ca. 1,10 0,65 m
Menge: 1,000 Psch

**02.01.0050 Rückbau Dachausstieg**
Rückbau Dachausstieg aus Stahlblech mit
Einfachverglasung
Abmessungen b/h ca. 40/50 cm
komplett mit allen Befestigungselementen ausbauen und
fachgerecht entsorgen
Menge: 1,000 St

**02.01.0060 Rückbau Dachflächenfenster**
Rückbau Dachflächenfenster
VELUX Schwingfenster
VL Y33 3059, Kief.end.
TH.-STAR Alu 65x104
komplett mit allen Befestigungselementen ausbauen und
fachgerecht entsorgen
Menge: 1,000 St

**02.01.0070 Rückbau Stirnbrett**
Stirnbrett abbrechen, aufladen, abfahren und
fachgerecht entsorgen
Menge: 1,000 Psch

**02.01.0080 Rückbau Dachunterschläge im Trauf- und Ortgangbereich**
Dachunterschläge, bestehend aus Holzschalbrettern,
weiß, inkl. aller Unterkonstruktionen abbrechen und
fachgerecht entsorgen.
Breite der Konstruktionen: ca. 30-50 cm
Menge: 58,000 m

**02.01.0090 Rückbau Innenverkleidung**
Rückbau der Innenverkleidung im Treppenraumbereich.
Dort ist der Bereich wohnfertig mit Gipskarton
verkleidet,
inkl. Tapete, inkl. Unterkonstruktion.
einschließlich fachgerechter Entsorgung.
Menge: 15,000 m2

**02.01.0100 Rückbau Mineralwolledämmung**
Rückbau der alten Mineralwolledämmung, inkl.
Dampfsperre, im vorher beschriebenen Bereich
(Treppenraum mit GK-Verkleidung), nach Ausführung der
vorherigen Position (Rückbau der GK-Verkleidung.
Das Material ist fachgerecht zu entsorgen. Die Dammung
ist ca. 40-50 Jahre alt. Es ist mit schadstoffhaltigem
Material zu kalkulieren.
Menge: 20,000 m2

**02.01.0110 Rückbau Sparschalung**
Rückbau der verbliebenen Sparschalung im Innenbereich.
Die alte Dämmung wurde nach Marderschaden bereits
großflächig entfernt. Es ist aber noch die
Sparaschalung inkl. Folienresten (alte Dampfsperre,
zwischen Sparren und Schalung) vorhanden. Es ist auch
möglich, dass in Teilbereichen noch Dämmstoffreste
vorhanden sind. Dieses alles ist vollständig zu
entfernen, inkl. hervorstehender Nägel. Später wird
eine neue Dämmung mit neuer Dampfsperre und
Sparschalung montiert.
Komplett inkl. fachgerechter Entsorgung.
Dämmstoffreste sind in vorheriger Position mit zu
entsorgen.
Menge: 120,000 m2

### Titel 03 DACHARBEITEN

#### Titel 03.01 Dämmarbeiten

**03.01.0010 Aufsparrendämmung 10 cm**
Aufsparrendämmung Gutex Ultratherm o. glw. A.
Gutex Ultratherm Unterdeckplatte mit Regensicherheit
durch Nut-und Feder-Profilierung
Inhaltsstoffe:
Unbehandeltes Tannen- und Fichtenholz, 4,0 % PUR-Harz
(Polyurethan-Harz), 0,75 % Paraffin
Anwendungsgebiete nach DIN 4108-10:  DAD-ds
Nennrohdichte [kg/m³]:  ~ 180
Nennwert Wärmeleitfähigkeit _D [W/mK]:  0,042
Bemessungswert Wärmeleitfähigkeit _B [W/mK]:  0,044
Dampfdiffusion µ  3
Druckspannung/-festigkeit [kPa]:  = 150
Zugfestigkeit senkrecht zur Plattenebene [kPa]:  = 20
Kurzzeitige Wasseraufnahme [kg/m²]:  = 1
Strömungswiderstand [kPa s/m²]:  = 100
Spezifische Wärmekapazität [J/kgK]  2.100
Maximale Einsatztemperatur [°C]:  110
Brandverhalten Euroklasse nach DIN EN 13501-1:  E
Anwendung gemäß ZVDH Regelwerk UDP-A
Dicke:  100 mm
komplett liefern und verlegen
einschl. aller erforderlichen Verklebung der
Plattenstöße
einschl aller Anpassarbeiten an Schorntsein, Fenster,
First, Traufe
einschl. aller Anschlussdichtungen
einschl aller Anpassarbeiten an die Unebenheiten der
Dachkosntruktion

..............................................
angebotenes Fabrikat:
Menge: 165,000 m2

**03.01.0020 Dämmung 20 cm**
Sparrengefache dämmen mit
Isover ULTIMATE ZKF-031 Zwischensparrenklemmfilz o.
glw. A
Zwischensparrenklemmfilz von innen zwischen die Sparren
normgerecht verlegen:
Mit einseitiger Strichmarkierung;
Wärmeleitstufe 032, Bemessungswert der
Wärmeleitfähigkeit Lambda = 0,032 W/m*K;
Anwendungsgebiet nach DIN V4108 - 10: DAD, DZ; WH
Brandverhalten DIN EN 13 501 - A 1;
Bezeichnungsschlüssel MW EN 13 162-T2-AF 5;
Dicke: 20 cm

..............................................
angebotenes Fabrikat:
Menge: 140,000 m2

**03.01.0030 Dampfbremse**
Klimamembran liefern und fachgerecht nach
Herstellerangaben verlegen.
An Sparren bzw. Kehlgebälk in Abständen von ca. 20 cm
durch Antackern befestigen,
Material: modifiziertes Polyamid mit Spezialvlies
verstärkt
Brandverhalten: Brandklasse E; EN 13 501 (ohne Abstand
zum Dämmstoff)
variablem Diffusionswiderstand: sd = 0,3 - 5,0 m
Flächengewicht: ca. 80 g/m²
UV-Beständigkeit: 3 Monate direkt, mind. 18 Monate
hinter Verglasung
Längs- und Querüberlappungen (ca. 10 cm) der
Klimamembran mit
zugelassenem Klebeband nach Verlegeanleitung
luftundurchlässig verkleben.
Durchdringungen sind mit zugelassenem Klebeband
abzudichten.
Anschlüsse an Bauteile wie Giebelwände, Trennwände,
Pfetten, Abseitenwände,
Traufenbereiche, Kamine usw. luftundurchlässig
herstellen wie folgt:
zugelassne Klebe-Dichtmasse nach Herstellerangaben
verarbeiten.
Zur Aufnahme von Bauteilbewegungen eine Folienschlaufe
vor der Anschlussfuge legen.
einschl. ggf erforderlichen Haftvermittler
Dämmstoff- und Luftdichtebene durch Profile oder
Lattung nach Wahl AN unterseitig
mechanisch sichern, Abstand max. 50 cm
(vorbereitend für spätere Gipskartonverkleidung)
Fabrikat: ISOVER Vario® KM Duplex UV Klimamembran o.
glw. A.

..............................................
angebotenes Fabrikat:
Menge: 140,000 m2

**03.01.0040 Zulage Zangenlage**
Anschluss der Dampfsperre / -bremse im Bereich der
Zangenlage, Abklebung der Doppelzangen,
als Zulage zur vorherigen Position.
Die Folie ist absolut dicht um die Zangen herum
abzukleben, Die korrekte Ausführung wird später mittels
Blowerdoortest überprüft.
Menge: 1,000 Psch

**03.01.0050 Dämmung Drempel**
Vollausdämmung des Drempels mit zuvor beschriebener
Dämmung
jedoch d= 24 cm
unterhalb der Sparren Abmessungen
Drempelhöhe: ca. 0,7 m
Drempeltiefe ca. 0,85 m
einschl. UK und Lagesicherung
einschl Unterspannbahn fachgerecht befestigt an der
Aufsparrenbdämmung
einschl. aller Befestigungsmittel

Lage: Treppenbereich
Menge: 6,000 m

#### Titel 03.02 Spitzboden

**03.02.0010 Dämmung 16 cm**
Zangengefache dämmen mit
Isover ULTIMATE ZKF-031 Zwischensparrenklemmfilz o.
glw. A
Zwischensparrenklemmfilz zwischen den Zangen
normgerecht verlegen:
ACHTUNG: auch zwischen den Doppelzangen ausfdämmen.
Mit einseitiger Strichmarkierung;
Wärmeleitstufe 032, Bemessungswert der
Wärmeleitfähigkeit Lambda = 0,032 W/m*K;
Anwendungsgebiet nach DIN V4108 - 10: DAD, DZ; WH
Brandverhalten DIN EN 13 501 - A 1;
Bezeichnungsschlüssel MW EN 13 162-T2-AF 5;
Dicke 160 mm

Lage: Zangenebene
Menge: 55,000 m2

**03.02.0020 Dampfbremse**
Klimamembran liefern und fachgerecht nach
Herstellerangaben verlegen.
An Sparren bzw. Kehlgebälk in Abständen von ca. 20 cm
durch Antackern befestigen,
Material: modifiziertes Polyamid mit Spezialvlies
verstärkt
Brandverhalten: Brandklasse E; EN 13 501 (ohne Abstand
zum Dämmstoff)
variablem Diffusionswiderstand: sd = 0,3 - 5,0 m
Flächengewicht: ca. 80 g/m²
UV-Beständigkeit: 3 Monate direkt, mind. 18 Monate
hinter Verglasung
Längs- und Querüberlappungen (ca. 10 cm) der
Klimamembran mit
zugelassenem Klebeband nach Verlegeanleitung
luftundurchlässig verkleben.
Durchdringungen sind mit zugelassenem Klebeband
abzudichten.
Anschlüsse an Bauteile wie Giebelwände, Trennwände,
Pfetten, Abseitenwände,
Traufenbereiche, Kamine usw. luftundurchlässig
herstellen wie folgt:
zugelassne Klebe-Dichtmasse nach Herstellerangaben
verarbeiten.
Zur Aufnahme von Bauteilbewegungen eine Folienschlaufe
vor der Anschlussfuge legen.
einschl. ggf erforderlichen Haftvermittler
Dämmstoff- und Luftdichtebene durch Profile oder
Lattung nach Wahl AN unterseitig
mechanisch sichern, Abstand max. 50 cm, vorbereitend
für GK-Verkleidung
Fabrikat: ISOVER Vario® KM Duplex UV Klimamembran o.
glw. A.

..............................................
angebotenes Fabrikat:

Lage: unterhalb der Zangenhölzer:
Menge: 55,000 m2

**03.02.0030 Rauhspundschalung, 24 mm**
Rauhspundschalung, NH, S10, Dicke 24 mm
Güteklasse III nach DIN 4071 Blatt 1, aus Nadelholz
Tanne/Fichte der Sortierklasse S 10,
Dicke der Schalung 24 mm,
aufnageln.
Als Vollschalung oberhalb der Zangenlage
Menge: 55,000 m2

#### Titel 03.03 Ortgang und Traufausbildung

**03.03.0010 Ortgang**
Ortgang, in Art des Bestandes / Passend zum Nachbarn
senkrechte Verkleidung
wagerechte Verkleidung
Stirnbrett, unter Ortgangpfanne: Resoplan od. glw.
Farbe anthrazit
Unterschlag: Resoplan
Farbe, weiß
Inkl. erforderlicher Unterkonstruktion
inkl. ggf. erforderlicher Keile und Ausgleichsleisten.
die Verschraubung muss im sichtbaren Bereich fluchtend
ausgerichtet sein.
Ortgang Unterschlagbreite.ca.40,0 cm, vor
Verblendmauerwerk
Ortgang Unterschlagshöhe ca. 20,0 cm unter
Ortgangpfanne
Inkl. Abschlussleiste an Verblend / Resoplan, zum
Verschluss / Reduzierung der Anschlussfuge
liefern und herstellem

..............................................
angebotenes Fabrikat:
Menge: 30,000 m

**03.03.0020 Traufe**
Traufe, in Art des Bestandes / Passend zum Nachbarn
Flächenverkleidung auf Sparren / in Sparrenebene
Resoplan od. glw.
Farbe: weiß
Stirnbrett, unter Regenrinne: Resoplan od. glw.
Farbe anthrazit
Inkl. erforderlicher Unterkonstruktion
inkl. ggf. erforderlicher Keile und Ausgleichsleisten.
inkl. Lüftungsgitter, dunkel (schwarz oder anthrazit)
die Verschraubung muss im sichtbaren Bereich fluchtend
ausgerichtet sein.
Traufe Unterschlagbreite.ca.50,0 cm, vor Verblender
Traufe Unterschlagshöhe ca. 25,0 cm
Inkl. Abschlussleiste an Verblend / Resoplan, zum
Verschluss / Reduzierung der Anschlussfuge
liefern und herstellem

..............................................
angebotenes Fabrikat:
Menge: 26,000 m

**03.03.0030 Eingang**
Wiederherstellung der Verkleidung im Eingangsbereich
wie/passend zur Ortgangs-/Traufverkleidung
Resoplan od. glw
senkrechte und waagerechte Verkleidungen, inkl.
Unterkonstruktion am eingezogenen Eingangsbereich.
Farbe: weiß

Breite: ca. 250 cm
Abwicklung: ca. 400 cm
Inkl. Abschlussleiste an Verblend / Resoplan, zum
Verschluss / Reduzierung der Anschlussfuge
liefern und herstellem
Menge: 10,000 m2

#### Titel 03.04 Dachdeckung

*Hinweis*
Satteldach ca. 37 GradTraufhöhe ca. 3,30 m
Traufe Einschnitt: ca. 5,20 m
Firsthöhe ca. 7,65 m  (Später ca. 7,85)
- Das Dach ist an das Nachbardach anzupassen.

**03.04.0010 Windrispenbänder gem. Statik einbauen**
Windrispenbänder gem. Statik einbauen.
Lage: Satteldach-Sparrenlage
Menge: 50,000 m

**03.04.0020 Konterlattung 40 x 60 mm**
Konterlattung inklusive zugelassenen
Befestigungsmitteln
liefern und nach statischer Berechnung gemäß DIN 1052
befestigen.
Festigkeitsklasse gemäß DIN 1052 C24
Sortierklasse gemäß DIN 4074 S10TS
Konterlattung 40 x 60 mm
Menge: 165,000 m2

**03.04.0030 Traglattung 40 x 60 mm**
Traglattung Dachfläche mit Latten 40/60 mm,
Sortierklasse S 10 TS nach DIN 4074-1 liefern
und fluchtgerecht einlatten.
Lattenabstand nach
Hersteller-Verarbeitungsvorschriften.
An der Traufe Doppellatte / Traufbohle anbringen.
Menge: 165,000 m2

**03.04.0040 Dachdeckung Betondachstein Braas Doppel-S, rot**
Dachdeckung mit Betondachsteinen DIN EN 490,Seitenfalz
hochliegend, Format B/L ca. 300/420 mm,mit profiliertem
Dachstein, asymmetrische Wellenform
Doppel-S,
Oberfläche Star MattFarbton: rot (wie beim Nachbarn)auf
Lattung aus vorherigen Positionen,Dachneigung ca. 37
Grad,Dachform : Satteldach,verklammert an jedem zweiten
Dachsteinmit Klammern aus nichtrostendem Stahl(gem. DIN
17440, Werkstoffnummer 1.4301)Braas Doppel-S,
Klassisch-Rot, STAR MATT
- es ist ein Muster vorzulegenOrt: Satteldach,
Traufhöhe ca. 2,80 m, Firsthöhe ca. 7,15 m
Menge: 165,000 m2

**03.04.0050 Ortgangziegel**
Zulage für den Einbau von Ortgangziegel einschl.
Anarbeitung der Deckung
Menge: 30,000 m

**03.04.0060 Firstziegel mit Lüfterelementen als Trockenfirst, inkl. Firstlatte.**
Einbau von Firstziegeln mit Lüfterelementen als
Trockenfirst, inkl. Firstlatte.
Menge: 13,000 m

**03.04.0070 Firstender**
Zulage für den Einbau von First-End-Ziegel.
Menge: 2,000 St

**03.04.0080 Insektenschutz unterhalb der Deckung im**
Insektenschutz fachgerecht unterhalb der Deckung
montieren.Bereich: Traufe Satteldach
Menge: 25,000 m

**03.04.0090 Flexibler Schlauchanschluss**
Flexibler Schlauchanschluss  DN 100 / DN 125 liefern
und fachgerecht verbinden zwischen
Strangentlüftungsrohre und  Strang-Durchgangselement
Menge: 2,000 St

**03.04.0100 Endstrangbelüfter Durchgang**
Endstrangbelüfter Durchgang als Zulage zur
vorbeschriebenen Betondachsteindeckungincl.
wasserdichter Anschluss im Unterdach, Aufsatzrohr und
Wetterkappe - für Endstrangbelüftung Abwasserrohr
Menge: 2,000 St

**03.04.0110 Solarthermie Durchgang**
Abgasrohr Durchgang als Zulage zur vorbeschriebenen
Betondachsteindeckungincl. wasserdichter Anschluss im
Unterdach - für Vor-/Rücklauf Durchführung der
Solarthermie-Kollektoren
Menge: 2,000 St

**03.04.0120 Modulstütze PV**
Durchgang für SAT-Schüsselals Zulage zur
vorbeschriebenen Betondachsteindeckung - für bauseitige
Durchführung der SAT-Schüssel / Haltestange
Menge: 16,000 St

**03.04.0130 Dachflächenfenster Velux 66/118, Energie 68**
Dachflächenfenster  66 / 118 cm,als Schwingfenster mit
Schwingfunktion.Mit Einhandbedienung oben,
Lüftungsklappe und Luftfilter, PVC frei,U-Wert Fenster
<= 1,1 W/(m²K) (3-fach
Wärmeschutzglas)Luftdichtigkeitsklasse 3Inklusive Dämm-
und Anschluss-Set für den fachgerechten Anschluss des
Fensters an die Dämmung des Dachesaußen Alu anthrazit,
innen Holzkern mit Kunststoffummantelungliefern und in
die Konstuktionder Vorpositionen fachgerecht
einbauen.inkl. Eindeckrahmen passend zur Pfanne aus
Vorpositionen
inkl. Dämm-Anschluss-Setinkl. Einarbeiten/Entfernen
geschlossene Unterdachbahn und LattungEinbauort: DG,
Vollsparrendämmung und Unterdachbahn
  Fabrikat: VELUX
GGU FK06Energie__68
Menge: 1,000 St

**03.04.0140 Zulage Mehrpreis Klapp-Schwing-Fenster**
Zulage Mehrpreis für das Dachflächenfenster der
Vorposition (Kunststoff)
als Klapp-Schwing-Fenster

Fabrikat:
VELUX
GPU FK06
Energie__68
Menge: 1,000 St

**03.04.0150 Dachflächenfenster Velux 78/140, Energie 68**
Dachflächenfenster  78 / 140 cm,
als Schwingfenster mit Schwingfunktion.
Mit Einhandbedienung oben, Lüftungsklappe und
Luftfilter, PVC frei,
U-Wert Fenster <= 1,1 W/(m²K) (3-fach Wärmeschutzglas)
Luftdichtigkeitsklasse 3
Inklusive Dämm- und Anschluss-Set für den fachgerechten
Anschluss des Fensters an die Dämmung des Daches
außen Alu anthrazit,
innen Holzkern mit Kunststoffummantelung
liefern und in die Konstuktion
der Vorpositionen fachgerecht einbauen.
inkl. Eindeckrahmen passend zur Pfanne aus
Vorpositionen
inkl. Dämm-Anschluss-Set
inkl. Einarbeiten/Entfernen geschlossene Unterdachbahn
und Lattung
Einbauort: DG, Vollsparrendämmung und Unterdachbahn

Fabrikat:
VELUX
GGU MK08
Energie__68
Menge: 2,000 St

**03.04.0160 Zulage Mehrpreis Klapp-Schwing-Fenster**
Zulage Mehrpreis für das Dachflächenfenster der
Vorposition (Kunststoff)als
Klapp-Schwing-FensterFabrikat: VELUX GPU MK08Energie__68
Menge: 1,000 St

**03.04.0170 Dachausstieg**
Ausstiegs-Fenster,
Dachfenster mit Türfunktion, Lüftungsklappe und
Luftfilter.
Flügelanschlag DIN rechts/links,Ausstiegsöffnungen:
CK04 circa 43 x 90 cm o. glw. A
Luftdichtheitsklasse 4.
Zugelassen vom Fachausschuss Bau, Flügel und
Blendrahmen: Holzkern mit
nahtloser Kunststoff-Ummantelung aus Polyurethan,
feuchtigkeitsunempfindlich,
pflegeleicht, PVC-frei.
Umlaufende Dichtung mit Anschlag-und Gleitfunktion,
seitliche Dichtung aus EPDM zwischen
Flügel- und Blendrahmenverblechung
Blendrahmen-Außenmaße (BxL): 55 x 118 cm
Lichtfläche: 0,36m²
Oberfläche fertig lackiert mit
Zwei-Komponenten-PU-Lack, weiß,
seidenmatt, NCS S 0500-N.
Außenabdeckung aus Aluminium, einbrennlackiert, NCS S
7500-N.
THERMO Verglasung mit folgenden technischen Werten:
Wärmedurchgangswert Uw = 1,3 W/(m²K),
Schalldämmwert Rw(C,Ctr)= 35(-1,-3) dB,
Schallschutzklasse 2,
Gesamtenergiedurchlasswert g = 0,46,
mit 2 x 3 mm Verbund-Sicherheitsglas innen
für erhöhten Einbruchschutz und Schallschutz.
4 mm gehärtetes Einscheiben- sicherheitsglas außen nach
DIN EN 12150 für erhöhte Hagelsicherheit
mit Edelmetallbeschichtung innen.
VELUX Wohn- Ausstiegsf. GXU CK04 0070, Polyur. THERMO
Alu 55x118 o. glw. A.
inkl. Eindeckrahmen passend zur Pfanne aus
Vorpositionen
inkl. Dämm-Anschluss-Set
inkl. Einarbeiten/Entfernen geschlossene Unterdachbahn
und Lattung
Menge: 1,000 St

**03.04.0180 Standbrett**
Sicherheitsrost (Alu 880 mm lang), Farbe antrhazit, mit
Standsteinen und
Bügeln liefern und nach
Hersteller-Verarbeitungsvorschrift und gemäß
DIN 18160 einbauen, Standsteine an der Traglattung
befestigen und
im Bereich der mittleren Aufhängenasen Stützlatte
einbauen.
Menge: 1,000 St

**03.04.0190 Schneefanggitter, 200 mm hoch**
Schneefanggitter (200 mm hoch) 20 x 20,
Farbe verzinkt, mit Schneefangpfanne und
Schneefanggitterstütze liefern und
einbauen.
Schneefangpfanne, in einem Abstand von max. 920 mm
verlegen und
fachgerecht befestigen.
inkl. ETA-Zulassung für Sicherheitspfanne
Menge: 3,000 m

#### Titel 03.05 Zusätzliche Arbeiten

**03.05.0010 Andichtung Schornstein an Dachfläche**
Schornsteineinfassung aus Blei bzw. Waka-Flex einschl.
aller Verblechungen,
Anschlüssen an die Dachfläche aus vorherigen Positionen

für den Schornstein aus nachfolgender Position.
Anschluss an den Schornstein mit Kappleiste, mechanisch
befestigt,
inkl. aller Versiegelungen.
Menge: 1,000 Psch

**03.05.0020 Schornsteinkopf Zink-Stehpfalz**
Schornsteinverkleidung mit Zink-Stehpfalz
inkl. Unterkonstruktion auf vorhandenem, gemauerten
Schornstein.
liefern und montieren.
Ausführung 4 Seiten + Schornsteinkopf, inkl. Anschluss
an Gas-Abgasrohr.
Inkl. aller Anschlussarbeiten an die Dachfläche
mit Wakaflex o. glw.
Dachneigung ca. 37 °
Abmessung Schornstein
ca. 1,15 x 0,70 m
h 1,0 / 1,50 m
Menge: 1,000 St

#### Titel 03.06 Klempnerarbeiten, Dachenentwässerung

**03.06.0010 Zink Dachrinne 6 tlg.**
Halbrunde Hängedachrinne aus Zinkblech - Titanzink,
6-teilig, einschl. der erforderlichen, einzulassenden
Rinnenhalter nach DIN (max. Abstand 0,70 m) und
Lötmaterial einbauen. Liefern und montieren inkl. allen
Befestigungsteilen sowie Sonderteilen,wie
Rinnenendstücke, Rinnenabgang, Schiebenähte etc. die
zur vollständigen Funktion hinzugehören.in Teillängen
Größe Fallrohr :  DN 100Nenngröße: 333mm
Menge: 27,000 m

**03.06.0020 Traufblech**
Traufblech aus Zinkblech zur Rinne der Vorposition,
Zuschnitt 30 cm.liefern und fachgerecht einbauen.
Menge: 27,000 m

**03.06.0030 Keilbohle**
Keilbohle, 4/0 x 16cmfür Rinne und Traufblech aus
vorherigen Positionenliefern und fachgerecht einbauen.
Menge: 27,000 m

**03.06.0040 Regenfallrohr DN 100**
Rundes Fallrohr aus Zinkblech, einschl. der
erforderlichen Rohrschellen mit doppeltem Scharnier,
Schraubverschluss und Stift bzw. Dolle nach DIN,
Halbwülste und Lötmaterial, sowie Sonderteilen wie
Fallrohrbögen 60°etc. Komplett liefern und montieren,
Max. Schellenabstand 2,00 m.Größe:  DN
100Dachüberstand  : ca. 60 cm  +  RinneBesfestigung:
WDVS-Fassade
Menge: 15,000 m

**03.06.0050 Rinneneinhangstutzen konisch**
Rinneneinhangstutzen, konisch, passend zur Rinne und
Fallrohr einbauen,als Zulage.
Menge: 4,000 St

**03.06.0060 Rohrbogen**
Rohrbogen 45° passend zum
Schrägrohr/Rinneneinhangstutzen/Fallrohr als Zulage
Menge: 8,000 St

**03.06.0070 Schrägrohr zwischen den Bögen**
Schrägrohr zwischen den Bögen  Länge: ca. 450
mmMaterial: Titanzinkblech
Menge: 4,000 St

**03.06.0080 Standrohr DN 100**
Standrohre aus Zinkblech,  inkl. Standrohrkappe und
Reinigungsöffnunginkl. fachgerechter Wandbefestigung
undKomplett liefern und montieren als Zulage zur
VorpositionStandrohrhöhe: 100 cmGröße  : DN 100
Menge: 4,000 St

**03.06.0090 Marderschutz**
Stachelkranz für Regenfallrohre
als Marderschutz
liefern und montieren
Menge: 4,000 St

#### Titel 03.07 Trockenbau

**03.07.0010 Roto/Columbus Bodentreppe NORM 8/3 ISO-RC**
Roto/Columbus Bodentreppe NORM 8/3 ISO-RC
oder gleichwertig
einschl. Lukensicherung / Geländer auf dem Spitzboden,
als wärmegedämmte und zugdichte Bodeneinschubtreppe
Abmessung: 70 x 140 cm,  Höhe  Lukenkasten ca. 30-40 cm

................................................
angebotenes Fabrikat:
Menge: 1,000 St

**03.07.0020 GK-Platten, d = 12,5 mm**
Gipskartonplatten
Liefern und nach Werksvorschrift vollkommen plan auf
die
Tragschalung einlagig aufbringen, ohne Spachtelung der
Fugen, inkl.
Eck- u. Abschlussprofilen
Plattendicke: 12,5 mm
Fabrikat: Knauf o. glw.

.......................................
Angeb. Fabrikat:

Lage: Treppenraum: Dachschräge + Drempel
Menge: 20,000 m2

**03.07.0030 Verkleidung Dachflächenfenster**
Verkleidung der Dachflächenfenster - 4 Laibungen, inkl.
Anpassung
der Dämmung und Andichtung der Dampfsperre.
einschl. Vor-Spachtelung der Fugen, inkl.
Gewebeeinlage.

Abmessung ca. 90 x 140 cm
Lage Treppenraum DG - Dachflächenfenster
Menge: 1,000 St

### Titel 04 STUNDENLOHN

#### Titel 04.01 Stundenlohnarbeiten

*Hinweis*
Stundenlohnarbeiten, die eventuell anfallen, sind vor
Arbeitsbeginn anzuzeigen und innerhalb von drei
Arbeitstagen bescheinigen zu lassen oder innerhalb
einer Woche an die Bauleitung zu schicken.

Später vorgelegte Rapportzettel können nicht anerkannt
werden.

Meister, Vorarbeiter und Kundendienstmonteure werden
mit den Stundensätzen für Facharbeiter vergütet. In den
Sätzen sind Auslösung sowie sämtliche Zulagen
enthalten.

Alle auf Nachweis auszuführenden Arbeiten werden bis
zur Fertigstellung der Anlage zu diesen Preisen
vergütet, Material wird zu den Angebots-Lieferpreisen
vergütet !

**04.01.0010 Facharbeiter-/Elektromonteurstunden**
Facharbeiter-/Elektromonteurstunden zum Nachweis
Menge: 8,000 Std

**04.01.0020 Helferstunden**
Helferstunden zum Nachweis
Menge: 8,000 Std

USt %: 19,00
